# Dinslaken_Am-Stadtbad_3MFH
Angebotsaufforderung (GAEB DA XML 3.2, DA83)
Projekt: BB-099150
Währung: EUR
Nebenangebote zugelassen: ja
Auftraggeber: Covivio Immobilien GmbH, Essener Str. 66, 46047 Oberhausen, Ansprechpartner Toni Gomez, Telefon 0208-97064463, E-Mail toni.gomez@covivio.immo
Erstellt mit: GXML Toolbox V3.3 R20230829, iTWO_64 V24.0.454, 02.04.2025

## 3194 Kunststofffenster und Rollladen
Datum: 02.04.2025

*Hinweis: Angaben zum Bauvorhaben*
Angaben zum Baumaßnahme
1.1.  Lage der Baumaßnahmen

  46537 Dinslaken
  Am Stadtbad

1.2. Ausführungszeitraum für das Gewerk Fenster-,  Rolladenarbeiten
  Mitte Oktober 2025 - Mai 2026

1.3.  Neubaumaßnahme

  3 x 5-geschossiges Wohngebäude, Erdgeschoss, 3 Obergeschosse und Staffelgeschoss mit 18 Wohneinheiten sowie einer vollständigen Unterkellerung.

        •  Massivbauweise
        •  Tragende Wände aus Mauerwerk und Beton
        •  Stahlbetondecken
        •  Flachdach

1.4.  Grundstückserschließung

  Die Erschließung des Grundstückes erfolgt während der Baumaßnahme.
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1.5. Lageplan
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1.6. Grundriss EG
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1.7. Grundriss OG
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1.8 Grundriss Staffelgeschoss
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1.9. Schnitt A-A
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1.10. Schnitt B-B
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
*Hinweis: A) ALLGEMEINE VORBEMERKUNGEN*
Katalog-Nr. Stamm_MLV_NB/3221/
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3340/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) BESONDERE TECHN. VORBEMERKUNGEN (ZTV)*
Besondere Zusätzliche Technische Vertragsbedingungen (ZTV)
Fenster-, Rollläden- u. Haustüranlagen

1.0  Allgemein

1.1
Maßgebend für die Lieferung und Ausführung der Leistungen sind die ATV in der VOB-Teil C und weitere DIN-Vorschriften.
Alle Leistungen sind nach dem zum Zeitpunkt der Ausführung geltenden Normen, Verordnungen, Richtlinien etc. auszuführen.

Weiterhin gelten sämtliche europäischen und nationalen Vorschriften,
Merkblätter, Stoff- und Prüfnormen usw. jeweils in ihrer aktuellen Fassung.

Als vereinbart gelten weiterhin die Herstellerverarbeitungs- angaben, Zulassungen und Empfehlungen der jeweiligen Fachverbände.

Folgende Vorschriften sind besonders zu beachten:

GEG  Gebäudeenergiegesetz

Unfallverhütungsvorschriften/ Regeln der BG Bau (Berufsgenossenschaft der Bauwirtschaft)
BGV  BG-Vorschriften
BGR  BG-Regeln
BGI  BG-Informationen
BGG  BG-Grundsätze

BetrSichVBetriebssicherheitsverordnung mit den dazugehörigen Technischen Regeln „TRBS"
a.a.R.d.T.Die Allgemein anerkannten Regeln der Technik

Die Baustellenordnung der Covivio Immobilien GmbH

Grundsätzlich sind nur Produkte zu verarbeiten die  entsprechend der europäischen Richtlinien eine CE-Kennzeichnung unterliegen und besitzen.
Bezüglich der Wärmeleitfähigkeit sind zusätzlich zur CE-Kennzeichprodukte zugelassen, die zudem einer Fremdüberwachung einer von Ländern zugelassenen Stelle unterliegen und entsprechend überwacht sind.

1.2
Material- u. Unterkunftsräume werden bauseitig nicht zur Verfügung gestellt.

1.3
Bauaufzüge werden bauseitig nicht zur Verfügung gestellt.

1.4
Strom u. Wasseranschlüsse sind an der Baustelle vorhanden.  Anteiligen Verbrauchskosten werden mit 0,3% von der Schlussrechnung in Abzug gebracht .

1.5
Das Einputzen (Nachputz) von evtl. nachträglich eingebauter  Fensteranlagen u. Fensterbauteile wie z.Bsp. Aussen-u. Innenfensterbänke, Rollladenkästen etc., ist in den EP's einzukalkulieren u. wird nicht gesondert vergütet. Dies gilt ebenfalls für durchzuführende Schutzmaßnahmen an diesen Bauteilen, sowie für das Schließen kleiner nachträglicher gebohrter oder gespitzter Mauerwerksöffnungen.

1.6
Die Baustelle ist täglich sauber zu halten und sämtliche Schutt und Materialreste sind ohne besondere Aufforderung vom AN zu entsorgen. Der Auftraggeber behält sich vor Bauschuttcontainer aufzustellen und die hierfür anfallenden Kosten anteilig auf die ausführenden Firmen umzulegen und von der Schlussrechnung in Abzug zu bringen.

2.00 Technische Ausführungsvereinbarungen

2.01  Statische Anforderungen

Die Fensterkonstruktion einschl. der Verbindungselemente, muss alle auf sie einwirkenden Kräfte aufnehmen und an den Baukörper abgeben können. Unter den angenommenen Beanspruchungen darf sich Rahmen und Scheibenrand zwischen zwei Auflagern nicht mehr als 1/300 der Länge durchbiegen. Bei Verwendung von Isolierglas die Durchbiegung des Scheibenrandes, zwischen gegenüberliegenden Scheibenkanten, max. 8 mm nicht überschreiten.
DIN 1055 Teil 3: Horizontallasten (Seitenkräfte) an Verglasungen und Riegel bis Brüstungshöhe.
DIN 1055 Teil 4: Windlasten
DIN 18056 Fensterwände: Bemessung und Ausführung

2.02  Wärme- und Feuchtigkeitsschutz
Für die Anforderungen an den Wärmeschutz gelten allgemein die Ausführungen des GEG.
Die Einwirkung von Schlagregen und Tauwasser ist so zu begrenzen, dass Schäden vermieden werden, z.B. unzulässige Minderung des Wärmeschutzes.

2.03  Schallschutz
Für den Schallschutz gilt die DIN 4109, die ergänzenden Bestimmungen zur DIN 4109 und die VDI-Richtlinie 2719. Anschlüsse zw. Fenster (Türen) und Baukörper sind unter Beachtung der Anforderungen an die Schalldämmung der Fenster auszubilden. ALU - Fensterbänke und Blechverkleidungen sind zu entdröhnen.
Hier ist auch die DIN 18360 zu beachten.

2.04  Sicherheit (Widerstandsklassen)

DIN EN 1627 RC 1 - 6
DIN EN 356 P4A Verglasung
DIN 52290 A3 Verglasung, durchwurfhemmend.
DIN 18252
DIN 18257
DIN 18251
DIN 18250
DIN V ENV 1628 bis 1630
RAL-RG 607/13

Zu liefernde Mindestwiderstandsklasse: RC 2N

2.05  Recycling
Es werden nur Fenster-/ Tür-Systeme bewertet, die eine Entsorgung mit anschließendem Recycling gewährleisten. Altfenster und Profilreste müssen aufgearbeitet, stofflich getrennt und wiederverwertet werden. Ein Nachweis ist auf Verlangen der Bauleitung vorzulegen.

2.06  Ü-Zeichen im Fensterbau
Für Fenster, Türen und Aufsatzrollladen ist vom Auftragnehmer ein Übereinstimmungsnachweis zu führen und die Produkte (z. B. im Lieferschein) mit dem Ü-Zeichen zu kennzeichnen. Hierzu ist eine werkseigene Produktionskontrolle notwendig. Betriebe die das  RAL-Gütezeichen führen und nach DIN ISO 9000 zertifiziert sind erfüllen diese Voraussetzung automatisch.

2.07  Schlagregen- und Fugendurchlässigkeit
Schlagregendichtheit und Fugendurchlässigkeit müssen entsprechend der DIN 18055 ausgeführt werden.

2.08  PVC-U
Es sind nur Kunststoffprofile aus Qualitätsmarkenrohstoffen auf der Basis eines weichmacherfreien, hochschlagzähen Polyvinylchlorid (PVC-U) zugelassen. Diese können sowohl vollständig aus Frischmaterial bestehen als auch aus einem Recyclatkern, wenn dieser in Coextrusion hergestellt und umlaufend durch PVC-U Frischmaterial abgedeckt ist.

2.09  Metallteile
Alle Aussteifungen müssen aus sendzimirverzinktem Stahl der Güte FE-P02-Z-275 NA sein, Wandstärke mind. 1,5 mm dick.

2.10  Dichtungen
Außendichtungen zw. Blend- und Flügelrahmen, sowie zw. Glas und Glasleiste müssen zum System passen und aus APTK- (EPDM) Qualität bestehen. Sie müssen in einer Ebene liegen und in den Gehrungen durchgezogen, oder mit Kleber homogen verbunden werden. Es dürfen nur von Systemhersteller zugelassene Dichtungen verwendet werden.

2.11  Qualitätsstandard
Es dürfen nur Profilsysteme angeboten werden, die den Güte- und Prüfbestimmungen gemäß RAL-Richtlinien GZ 716/1 entsprechen. Alle Hauptprofile müssen mit dem Prüfzeichen der Gütegemeinschaft (QKE) gekennzeichnet sein. Entsprechende und gültige Prüfzeugnisse sind auf Verlangen vorzulegen. Prüfnachweise müssen auf die geforderten Beanspruchungen ausgestellt sein. Die zum Einsatz kommende Flügelgröße muss in der erforderlichen Beanspruchungsgruppe durch gültige Eignungsprüfungen abgedeckt werden.

2.12  Profilausbildung
Blendrahmen müssen mindestens als 5-Kammerprofile, Riegel, Pfosten und Flügel als Mehr-Kammerprofile ausgebildet sein. Außenwandstärke nach RAL 3 mm, Profiltiefe min. 70 mm. Die Befestigung aller Beschlagteile muss durch min. zwei PVC - Wandungen erfolgen. Blend- und Flügelrahmenfalze müssen nach Vorschrift entwässert, Glasfalze zusätzlich belüftet werden. Schlitze müssen min. 6 x 30 mm groß und entsprechend den Richtlinien angeordnet sein.
Entwässerungen durch die Verstärkungskammer sind nicht zulässig. Entwässerungsöffnungen in den Sichtflächen müssen durch PVC-Kappen abgedeckt werden.

2.13  Rahmenverbindungen
Bei geschweißten Rahmenverbindungen muss die Nahtgüte der Eck- und T-Stöße den Werten der RAL-Gütebestimmungen entsprechen. Eckverbindungen sind im Press-Stumpf-Schweißverfahren herzustellen. Gehrungen müssen der Scheibenlast und den funktionellen Belastungen dauerhaft standhalten. Bei Riegel und Pfosten sind einwandfrei abdichtende Schraubverbindungen zugelassen.

2.14  Beschläge
Beschläge müssen nach DIN 18357 ausgebildet sein und den Güte- und Prüfbestimmungen der Gütegemeinschaft entsprechen. Die Prüfnachweise müssen auf die geforderten Beanspruchungen und Flügelgröße ausgestellt sein. Eck-, Scherenlager und Rollzapfen müssen justierbar sein. Das Ecklager muss den Flügel bei jeder Stellung sicher führen und ein Aushebeln durch aufschlagende Flügel verhindern. Die Ausstellschere muss sicher verhindern, dass sich der Flügel bei einer Fehlbedienung aushängt oder aufschlägt. Bei Kippbeschlägen mit Gestänge muss zusätzlich eine Sicherungsschere im Falz angebracht werden. Für Drehbeschläge müssen die Scharniere und Lager im Eckbereich angebracht werden und verstellbar sein. Entsprechend der Flügelhöhe sind auf der Bandseite ausreichend Verriegelungen zu montieren. Balkon- und/oder Terrassentüren erhalten Rollschnäpper und Zuziehgriff. Fußpunktausführung bei Balkon- und/oder Terrassentüren siehe Positionstext. Blendrahmenschwellen erhalten einen ALU - Trittschutz.

2.15  Montage
Ausgleich von Bewegungen durch Temperaturveränderungen, Windlasten und Bauwerksverformungen muss gewährleistet sein. Die Befestigung muss mit auf das Mauerwerk abgestimmten Durchsteckdübeln oder Ankern spannungsfrei erfolgen. Befestigungsabstand von Ecke oder Sprosse muss ca. 200 mm, der Abstand untereinander max. 700 mm, betragen.

2.16  Glasaufbau
Es dürfen nur ISO-Glasscheiben verwendet werden, die im Randverbund ein Herstellungsdatum aufweisen. Zweischeiben Isolierverglasung muss der Beanspruchungsgruppe 5, der Verglasungstabelle vom Institut für Fenstertechnik in Rosenheim entsprechen. Brüstungsscheiben raumseitig mit VSG. Zusätzliche Forderungen siehe Ausschreibungstext.

2.17  Glaseinbau
Für Verglasungsarbeiten gelten folgende Richtlinien:
Garantieverbindung der ISO-Glashersteller
DIN  7863 Elastomer -Dichtstoffe
DIN 18056 Fensterwände
DIN 18361 Verglasungsarbeiten
DIN 18545 Abdichten von Verglasungen Verarbeitungsrichtlinien der Dichtstoffhersteller
Verarbeitungsrichtlinien der Profilhersteller

Die nutzbare Glasfalztiefe muss für Isolierglas min. 25 mm betragen. Der Falzgrund muss eben, ohne Vorsprünge ausgebildet sein und eine vollflächige Auflage der Trage- und Distanzklötze haben.
Glasleisten müssen grundsätzlich innen liegen, maßgenau eingepasst und konstruktiv so ausgebildet sein, dass sie durchlaufend kraftschlüssig einrasten. Der Einbau von Paneelen erfolgt sinngemäß, ggf. mit Falzverbreiterungsprofilen. Scheibendicke, Dichtprofile und Glasleisten müssen aufeinander abgestimmt sein. Dichtungen müssen in den Flügelecken durchlaufen
(Endlosdichtung) und werden nur einmal am oberen Flügelprofil durch Verkleben miteinander verbunden.

2.18  Verklotzen
Tragende Klötze müssen min. 100 mm lang und gegen Verrutschen gesichert sein. Trage- und Distanzklötze sind entsprechend der Flügelöffnungsart, nach den Richtlinien der techn. Beratungsstelle des Glaserhandwerks Hadamar (Schrift 3), einzusetzen. Grundsätzlich dürfen keine Holzklötze verwendet werden. Zur Verwendung kommen nur Klötze aus weichmacherfreien Kunststoffen.

2.19  Fugenabdichtung
Anschlüsse zum Baukörper müssen den bauphysikalischen Anforderungen gerecht werden, d.h. Anforderungen aus Wärme-, Feuchtigkeits-, Schallschutz und Fugenbewegungen sind zu beachten. Sie müssen einen Dampfdruckausgleich zur Außenseite ermöglichen.
Raumseitige Fugen dienen umlaufend als Dampfbremse und müssen verhindern, dass Feuchtigkeit zwischen Rahmen und Wand eindringen kann.
Das Dichtsystem muss mit den angrenzenden Haftflächen nach DIN 52452 verträglich sein. Die Vorschriften der Dichtsystem-Hersteller sind zu berücksichtigen.
Bei Abdichtungen mit spritzbaren Dichtstoffen gelten DIN 18540 und DIN 18545 Teil 2. Eine Zweiflankenhaftung ist sicherzustellen, bei Verwendung von nicht saugenden Hinterfüllmaterialien.
Für die Abdichtungen mit vorkomprimierten Dichtbändern sind die Herstellerangaben zu beachten.
Für Abdichtungen mit Abdichtungsfolie gilt DIN 18195.
Zur Wahrung der Funktionsfähigkeit sind diese mechanisch zu sichern. PVC-Profile dürfen nicht mit bitumenhaltigen Stoffen in Verbindung kommen, es dürfen nur kalt verschweißbare Folien verwendet werden.

2.20  Aufsatzrollladenkasten u. Rolladenprofil/ -panzer

Es sind Aufsatzkästen der Firma Exte Typ Elite XT mit den Amessungen H 240 x B 255 mm zu liefern u. montieren..

Verarbeitung und Montage von Rollladen erfolgt nach DIN 18358 und den Herstellerrichtlinien.
Der Panzer darf im geschlossenen Zustand keine Luftschlitze aufweisen und ist mit Aufhängefedern und Arretierung auszubilden.
Entsprechend der DIN 1055 muss der Kasten statisch ausreichend dimensioniert sein, Aussteifungen müssen im Fensterblendrahmen und/oder als Stahl-Formteil im Kasten angeordnet werden. Das Bodenprofil muss nach außen geneigt sein um abtropfendes Regenwasser abzuleiten. Kasten und Fenster müssen formschlüssig und durch zusätzliches Verschrauben zusammengefügt werden.

2.21  Profilsystem

Es sind nur Systeme zugelassen, die das  RAL-Gütezeichen führen und nach DIN ISO 9000 zertifiziert sind.

Vom Bieter angebotenes Profilsystem:

Profilsystem: ...........................................................

Serie:  ...........................................................

2.22  Beschlagssystem

Es sind nur Beschläge von den Herstellfirmen Roto, Winkhaus oder Siegenia zugelassen.

Vom Bieter angebotenes Beschlagsystem

Dreh- und Drehkipp-Beschläge

Fabrikat:  ..........................................................

Serie:  ...........................................................

2.23  Schwellenlose u. barriefreie Aluminium-Boden-/Nullschwelle für Terrasen- u. Balkontüren der Firma Alumat oder gleichwertig

Vom Bieter angebotenes System

Schwellenprofil

Fabrikat:  ..........................................................

Serie:  ...........................................................

2.24  Glasfabrikat

Vom Bieter angebotene Glasart

Isoierverglasung

Fabrikat:  ..........................................................

Serie:  ...........................................................

2.25  Ausführungsbeschreibung

Alle Fenster bzw. -Türen sind als flächenversetzte Kunststoff-Fenster aus Hart - PVC gem. Ausschreibung u. Ansichtszeichnungen unter Beachtung der
Zusätzliche Technische Vertragsbedingungen (ZTV)
und nachfolgenden Ausführungsbeschreibung fachgerecht herzustellen, zu liefern und einzubauen.

Die in den Positionstexten angegebenen Maße dienen der Orientierung. Vor der Fertigung ist ein örtliches Aufmass zu nehmen und danach entsprechend zu fertigen.

Fenster

Profilart:
Breiter Blendrahmen (ca. 85 mm) und Flügel, Abrollleiste, Trichter,
Fensterbankanschlussprofil. Bei allen bodentiefen Fenstern bzw. Türen mit Trittschutzprofil u. Bodeneinstandsprofil, Höhe ca.180 mm  im EG u. ca.150 mm in allen den weiteren Geschossen

Profilfarbe: beidseitig weiß

Beschläge : LM - eloxiert, verdeckt, mit Einhandbedienung einschl. weißer  Abdeckkappen

Fensteroliveweiß

Lippendichtung: min. doppelt umlaufend

Montage:
oben an Betonsturz bzw./ -decke
unten an Mauerwerk u. Metall-Leichtbetonfensterbank bei Verblendung bzw. an Mauerwerk u. an Metall-Fensterbank bei Wärme-Dämm-Verbund-System
Anschlag: Innen ca. 40 mm

Verglasungsart:
3-fach Verglsung Sanco Plus mit warmer Kante

Bewertetes Schalldämm  Maß Rw,r mindestens 30 dB
(vgl. DIN 4109, Beiblatt 1, Tab.40).

U-Wert < 0,90 W/m2K

Bodentiefe Fensteranlage, sowie Fensteranlagen die keine  ausreichende Brüstungshöhe von mind. 70 cm haben, sind mit Verbundsicherheitsglas auszustatten.

Abdichtung:
a)
Allseitig wärmegedämmt durch Ausfüllen der Fugen zum Baukörper mit PU-Montageschaum
b)
Allseitig luft-/winddicht nach DIN 4108-7 z. B. durch Einbau von überputzbaren Butylbändern innen
c1)
Bei Verblendmauerwerk allseitig schlagregendicht und diffusionsoffen nach DIN 18542 BG1 z. B. durch Einbau von imprägnierten, UV - beständigen und vorkomprimierten Schaumstoff-Dichtbändern.
c2)
Bei Wärme-Dämm-Verbund-System schlagregendicht und diffusionsoffen nach DIN 18542 BG1 z. B. durch Einbau von Dichtungsbahn als wannenförmige Flächenabdichtung unter Außenfensterbank bis Vorderkante-WDVS.
Entfällt bei Gleitendstücken mit entsprechender Zulassung

2.26  Rollladen-Kastenanlagen

System:  Elite XT - Aufsatzkasten
Hersteller: EXTE GmbH
  Wasserfuhr 4, D-51688 Wipperfürth
  https://fensterzubehoer.exte.de/de/kontakt.html

Kastengröße:(Höhe/Tiefe) 240/255 mm
Deckbreite der Lamellen: K 51 (54/ 14 mm)
Wärmeschutz Kasten: mind. USB = 0,76 W/m² K
Einbauhöhe bis: 0 - 15 m
Schallschutz: mind. RW,R  > 35 dB

Auf der Rollladenkasteninnseite ist eine ca. 7mm starke Putzträgerplatte mit Putzschiene aufzukleben.
Einbau des RK innen bündig mit dem Rohmauerwerk.

Alle Wand- u. Deckenanschlüsse sind auszuschäumen u. winddicht auszubilden.

Die vorgenannten Mindestwerte bezügl. des Wärme- u. Schallschutzes sind nur maßgebend, insofern nachfolgend keine besseren Werte aufgrund vorliegenendem Schall- bzw.  GEG-Nachweis festgelegt sind.

Rollladenpanzer
Kunststoffpanzer aus hochwertig lichtbeständigem Kunststoff gegen seitliches Verschieben gesichert. Kunststoffpanzer K51, 54 mm x 14,00 mm. Endstab aus PVC-Winkelendleiste mit Endstabgleiter, alternativ Stranggepresste Aluminiumwinkelendschiene mit Endstabgleiter und Beschwerungseisen.
Bedienung mit Gurtzug, einschl. Gurtwickler und weißer Abdeckkappe

Führungsschienen
Aus hochwertig lichtbeständigem Kunststoff mit eingezogenem arretiertem Keder

Optionalausführungen
(Insofern im Leistungsverzeichnis abgefragt):

- Alu - Rollladenpanzer aus doppelwandigem Aluminium, rollgeformt, einbrennlackiert, ausgeschäumt. Gegen seitliches Verschieben mit Hart -PVC Entgleiten arretiert. Aluminium Rolladenprofil  TE  54, 54 mm x 14,00 mm.
- Rollladen-Rohrmotor (Einsteckantrieb):Der Schalldruckpegel der elektrisch betriebenen Anlage von 30 dB(A) in schutzbedürftigen Räumen darf nicht überschritten werden. Hier gilt die DIN 4109, Tab. 4- Zeile 2, Tab.6, Ziff. 7 und Ziff. 2.5, Bbl.2 . Hier ist ein Nachweis durch den Hersteller zu erbringen.

### Bereich 01 Am Stadtbad Haus 47

*Hinweis: Projekt- u. Leistungsbeschreibung-U-Werte gem. Nachweis*
Sämtliche Kunststoff-Fenster-/ Fenstertür- u. Rollladenanlagen, einschl. konstruktionsbedingtem Zubehör- und Dichtungsteile
sind gem. den  „ Zusätzl. Techn. Vertragsbedingungen (ZTV)"
zu liefern und betriebsfertig zu montieren.

Alle Terrassen-/Balkon-Türanlagen sind mit Bodeneinstandsprofile, sowie mit Rollschnäpper und Zuziehgriff auszustatten. Mindestens ein Flügel der Anlagemuß eine lichte Öffnungsbreite von mind. 90 cm haben.

In den Bauzeichnunge als Fluchtwegfenster (2. Rettungsweg) gekennzeichnete Fenster sind mit lichten Öffnungsmaßen von mind. 0,90 *1,20 m herzustellen.

Ausführung der Fensteranlage in der Widerstandsklasse
RC 1 N nach DIN EN 1627 / DIN EN 356.

Rollladenkastenanlage (RK-Anl.) bestehend aus Aufsatzkasten (Höhe ca. 24 cm) mit Rollladenpanzer, Welle, Motor u. mit Putzträgergrundplatte

Flügelausbildung

Fenster- bzw. Flügelaufteilung sind entsprechend gem. Bauzeichnung.

1. flg.Fensteranlagen sind mit Drehkippflügel (DK)  auszustatten.

2. flg. Fensteranlagen sind mit Mittelbruch (ohne senkrechter Pfosten) mit 1 arretierbaren Dreh-Stulpflügel u. 1 Drehkippflügel auszustatten.

3. flg.  u. 4.. flg. Fensteranlagen sind zusätzlich mit einem 2.  bzw. 3. Drehkippflügel oder mit einer Festverglasung im Rahmen auszustatten.
Flügelbreitenaufteilung gem. Bauzeichnung

Terrassen- u. Balkontüren sind mit  lichten Öffnungsbreiten von  mind. 90 cm herzustellen.

Einzukalkulieren sind senkrechte H-Kopplung oder Federkopplung mittels Kunststoffprofil für die Verbindung/ Kopplung sowie evtl. notwendige senkrechte statische Kopplung mittels Kunststoffprofile mit intergrierter Stahlplatte oder Stahlverstärkung

Die Höhenangaben in den nachfolgenden Positionen sind ohne Höhe der Aufsatzkästen.
Zur Ermittlung der Gesamtrohbauhöhe der Fensteröffnung sind jeweils 24 cm (Höhe Aufsatzkasten) zu addieren.

Abkürzungen:
1-flg.  = einflügelig / 2-flg.=  zweiflügelig  usw.
OL  = Oberlicht
UL  = Unterlicht
FE-Anl.  = Fensteranlage
RK-Anl.  = Rollladenkastenanlage
D  = Drehkippbeschlag
DK  = Drehkippbeschlag
Stulp  = Fenster mit Mittelbruch (Stulpflügel)
 +  = Festverglasung

Fenster: Uw = 0,80 W/(m²K), g ³ 50% mit Rollläden

Bauteiltyp "Fenster"
mit den Wärmeübergangswiderständen Rsi = 0,13 und Rse = 0,04 m²K/W
Fenster
Uw = 0,80, g = 50%
Kunststoffenster
Wärmedurchgangskoeffizient nach EN ISO 10077-1
---------------------------------------------------------------------------------------------------------------------------------------

U-Wert des Fensters mit Zwei- / Dreischeibenverglasung, 30% Rahmenanteil, Tab. F.1
mit Ug = 0,50 und Uf = 1,00 W/(m²K)

UW = 0,80 W/(m²K) wird für die weiteren Berechnungen angenommen

#### Abschnitt 01.01 Fenster

**01.01.0010 2-flg Fenster inkl. RK 1,510 x 2,085**
2-flg. FE- u. RK-Anl. ca. B= 1,510 m, H= 2,085 m, DK u. D-Stulp  gemäß Vorbemerkungen liefern und montieren.
Menge: 10,000 Stck

**01.01.0020 2-flg Fenster inkl. RK 1,510 x 2,160**
2-flg. FE- u. RK-Anl. ca. B= 1,510 m, H= 2,160 m, DK u. D-Stulp  gemäß Vorbemerkungen liefern und montieren.
Menge: 6,000 Stck

**01.01.0030 2-flg Fenster inkl. RK 1,510 x 2,050**
2-flg. FE- u. RK-Anl. ca. B= 1,510 m, H= 2,050 m, DK u. D-Stulp  gemäß Vorbemerkungen liefern und montieren.
Menge: 1,000 Stck

**01.01.0040 2-flg Fenster inkl. RK 1,510 x 1,260**
2-flg. FE- u. RK-Anl. ca. B= 1,510 m,  H= 1,260 m, DK u. D-Stulp  gemäß Vorbemerkungen liefern und montieren.
Menge: 12,000 Stck

**01.01.0050 1-flg Fenster inkl. RK 0,675 x 2,085**
1-flg. FE- u. RK-Anl. ca. B= 0,675 m,  H=  2,085, DK gemäß Vorbemerkungen liefern und montieren.
Menge: 1,000 Stck

**01.01.0060 1-flg Fenster inkl. RK 0,675 x 2,160**
1-flg. FE- u. RK-Anl. ca. B= 0,675 m,  H=  2,160, DK gemäß Vorbemerkungen liefern und montieren.
Menge: 3,000 Stck

**01.01.0070 1-flg Fenster inkl. RK 0,500 x 2,085**
1-flg. FE- u. RK-Anl. ca. B= 0,500 m,  H=  2,085, DK gemäß Vorbemerkungen liefern und montieren.
Menge: 1,000 Stck

**01.01.0080 1-flg Fenster inkl. RK 0,500 x 2,160**
1-flg. FE- u. RK-Anl. ca. B= 0,500 m,  H=  2,160, DK gemäß Vorbemerkungen liefern und montieren.
Menge: 3,000 Stck

**01.01.0090 1-flg Fenster inkl. RK 0,750 x 1,300**
1-flg. FE- u. RK-Anl. ca. B= 0,750 m,  H=  1,300, DK gemäß Vorbemerkungen liefern und montieren.
Menge: 1,000 Stck

**01.01.0100 1-flg Fenster inkl. RK 0,750 x 2,085**
1-flg. FE- u. RK-Anl. ca. B= 0,750 m,  H=  2,085, DK gemäß Vorbemerkungen liefern und montieren.
Menge: 7,000 Stck

**01.01.0110 1-flg Fenster inkl. RK 0,750 x 2,160**
1-flg. FE- u. RK-Anl. ca. B= 0,750 m,  H=  2,160, DK gemäß Vorbemerkungen liefern und montieren.
Menge: 3,000 Stck

**01.01.0120 1-flg Fenster inkl. RK 0,750 x 2,050**
1-flg. FE- u. RK-Anl. ca. B= 0,750 m,  H=  2,050 DK gemäß Vorbemerkungen liefern und montieren.
Menge: 1,000 Stck

**01.01.0130 1-flg Fenster inkl. RK 1,010 x 1,300**
1-flg. FE- u. RK-Anl. ca. B=  1,010m,  H=  1,300 m DK gemäß Vorbemerkungen liefern und montieren.
Menge: 1,000 Stck

**01.01.0140 1-flg Fenster inkl. RK 1,200 x 2,260**
1-flg. FE- u. RK-Anl. ca. B=  1,200 m,  H=  2,260 DK gemäß Vorbemerkungen liefern und montieren.
Menge: 4,000 Stck

**01.01.0150 1-flg Fenster inkl. RK 1,260x 2,050**
1-flg. FE- u. RK-Anl. ca. B= 01,260 m,  H=  2,050 DK gemäß Vorbemerkungen liefern und montieren.
Menge: 1,000 Stck

**01.01.0160 1-flg Fenster inkl. RK 1,385 x 2,085**
1-flg. FE- u. RK-Anl. ca. B=  1,385 m,  H=  2,085, DK gemäß Vorbemerkungen liefern und montieren.
Menge: 4,000 Stck

**01.01.0170 1 flg Balkontür inkl. RK 1,260 x 2,260**
2-flg. BK-Tür- u. RK-Anl. ca. B= 1,260 m, H=  2,260, m DK u. D-Stulp  gemäß Vorbemerkungen liefern und montieren.
Menge: 7,000 Stck

**01.01.0180 2 flg Balkontür inkl. RK 1,510 x 2,260**
2-flg. BK-Tür- u. RK-Anl. ca. B= 1,510 m, H=  2,260, m DK u. D-Stulp  gemäß Vorbemerkungen liefern und montieren.
Menge: 4,000 Stck

**01.01.0190 2 flg Balkontür inkl. RK 2,385 x 2,260**
2-flg. BK-Tür- u. RK-Anl. ca. B= 2,385 m, H=  2,260, m DK u. D-Stulp  gemäß Vorbemerkungen liefern und montieren.
Menge: 12,000 Stck

**01.01.0200 3 flg. Fenster ohne RK mit Unterlicht 2,675 x 2,260**
3-flg. FE- ohne RK-Anl. ca. B=  2,675 m,  H= 2,260 m, 3 x DK  mit je 1 Unterlicht gemäß Vorbemerkungen liefern und montieren. OK Unterlichter = OKF 1,00 m
Menge: 4,000 Stck

**01.01.0210 Zulage zusätzlicher Kurbelantrieb**
Katalog-Nr. Stamm_MLV_NB/3194/15. . 130.
Zulage für zusätzlichen Kurbelantrieb mittels Nothandkurbel für den 2. Rettungsweg.
Menge: 18,000 Stck

#### Abschnitt 01.02 Zusatzleistungen

**01.02.0010 Zulage RC 2**
Katalog-Nr. Stamm_MLV_NB/3194/15. . 10.
Zulage je Fensterflügel für Ausführung der vorgenannten Fensteranlagen in der Widerstandsklasse RC 2 gem. DIN EN 1627 / DIN EN 356
Die abzurechnende Stückzahl errechnet sich pro Anzahl Dreh- und Drehkippflügel.
Menge: 30,000 Stck

**01.02.0020 Schwellenlose u. barriefreie Bodenschwelle**
Schwellenlose u. barriefreie Boden-/Nullschwelle für Terrassen- u. Balkontüren mit vorzulegendem Prüfzeugnis u. RC2-geprüft, nachHerstellervorschrift einbauen.
Menge: 43,500 m

**01.02.0030 Zulage für äussere Fensterprofil-Farbfolierung**
*** Pauschalposition
Ausführung der vorgenannter Fensteranlage mit einer äusseren Farbfolierung entsprechend vom Profil-Systemhersteller angebotenen Oberflächenstruktur u. Standard-Farbtonpalette.  Bemusterung u. Auswahl durch den Auftraggeber.

Farbton: anthrazit
Menge: 1,000 psch

**01.02.0040 Zulage für satiniertes Glas**
Katalog-Nr. Stamm_MLV_NB/3194/15. . 50.
Menge: 25,300 m2

#### Abschnitt 01.03 Außenfensterbänke

**01.03.0010 Aluminium-Außenfensterbänke weiß**
Aluminium-Außenfensterbänke mit Antidröhnbeschichtung und Schutzfolie einschl. der erforderlichen Stoßverbinder liefern und einbauen.
Die Aufkantung der Fensterbank ist mittels Spezialschrauben mit Unterlegscheiben und Abdeckkappen in A2 Qualität an der Fenstersohlbank zu befestigen.
Zwischen der Fensterbankaufkantung und der Sohlbank ist eine APTK-Dichtung einzulegen.
Die Fensterbänke sind bis unterhalb der Rollladenführungs- schienen zu führen und seitl. aufzukanten.
Die seitlichen Anschlüsse an die Fensterleibungen sind mittels aufsteckbarer Bord-/Gleitprofile herzustellen.
Je Fensterbank sind mit mindestens 2 Vario-Halter einzubauen (Abstand der Halter 1m).

Fabrikat :  BUG, Gutmann oder gleichwertig
Farbe  : weiß RAL 9010 einbrennlackiert
Breite  : 180 mm (Ausladung)
Menge: 82,000 m

**01.03.0020 Zulage Aluminium-Außenfensterbänke anthrazit**
vorbeschreibene Fensterbänke Farbe in Anthrazit

Farbe  : RAL 7016 einbrennlackiert
Menge: 82,000 m

**01.03.0030 Bordprofile als Zulage**
Katalog-Nr. Stamm_MLV_NB/3194/16. . 40.
Aufsteckbare Bordprofile mit Gleitabschluss als Zulage
Menge: 130,000 Stck

**01.03.0040 Metall-Leichtbeton-Austrittsbank**
*** Bedarfsposition ohne GB
Katalog-Nr. Stamm_MLV_NB/3194/16. . 50.
SLB-Metall-Leichtbeton-Austrittsbank mit Riffelblechauflage aus Edelstahl. Schutzfolie, seitlicher Abschluss ausgeklinkt, durch L- oder U-Aufkantung mit geschlossenem Kopf bzw. ein Balkonkopf, so dass die Fensterbank unterhalb der Rollladen-Führungsschienen geführt wird, zwischen Balkon, Terrasse etc. und Wohnbereich liefern und gem. der Herstellerrichtlinie einbauen.

Im Bereich der rollstuhlgerechten Bodenschwelle ohne hintere Aufkantung.

Überstand  : 10 mm
Tropfnase  : 40 mm
Farbe  : blank
Neigungswinkel  : 5°
Tiefe  : 180-210 mm (Ausladung)
Fabrikat  : Hengste oder gleichwertig
Menge: 1,000 m

#### Abschnitt 01.04 Stunden-/ Tagelohnarbeiten

*Hinweis: Hinweistext*
Katalog-Nr. Stamm_MLV_NB/3194/20. 1.
Der Auftragnehmer ist ohne vorherige Anmeldung u. ohne vorheriger schriftliche Zustimmung durch den Auftraggeber (AG) nicht berechtigt Tagelohnarbeiten auszuführen.
Geleistete Tagelohnarbeiten, die vor Ausführung nicht schriftlich durch den AG beauftragt/ genehmigt wurden, werden nicht vergütet.

**01.04.0010 Stundenlohn Meister**
*** Bedarfsposition ohne GB
Katalog-Nr. Stamm_MLV_NB/3194/20. 1. 10.
Für evtl. erforderliche Arbeiten, die nicht im Leistungsverzeichnis erfasst sind und gegen Nachweis zur Ausführung kommen, werden verrechnet für:
Meister
Menge: 1,000 Std.

**01.04.0020 Stundenlohn Facharbeiter**
*** Bedarfsposition ohne GB
Katalog-Nr. Stamm_MLV_NB/3194/20. 1. 20.
Für evtl. erforderliche Arbeiten, die nicht im Leistungsverzeichnis erfasst sind und gegen Nachweis zur Ausführung kommen, werden verrechnet für:
Facharbeiter
Menge: 1,000 Std.

**01.04.0030 Stundenlohn Helfer**
*** Bedarfsposition ohne GB
Katalog-Nr. Stamm_MLV_NB/3194/20. 1. 30.
Für evtl. erforderliche Arbeiten, die nicht im Leistungsverzeichnis erfasst sind und gegen Nachweis zur Ausführung kommen, werden verrechnet für:
Helfer
Menge: 1,000 Std.

### Bereich 02 Am Stadtbad Haus 49

#### Abschnitt 02.01 Kunststofffenster und Rollladen

**02.01.0010 Haus Nr. 49**
Baugleich zu Haus Nr. 47
Menge: 1,000 Stk

### Bereich 03 Am Stadtbad Haus 51

#### Abschnitt 03.01 Kunststofffenster und Rollladen

**03.01.0010 Haus Nr. 51**
Baugleich zu Haus Nr. 47
Menge: 1,000 Stk
